# Seniorenheim St. Stephanus - Abbruch/Gesamt-Neubau
Angebotsaufforderung (GAEB DA XML 3.2, DA83)
Projekt: 273
Währung: EUR
Erstellt mit: GXML Toolbox V3.3 R20220330, ORCA AVA 25.0.5 - Professional Edition 25.00.05, 18.01.2026

## Baubeschreibung
Baubeschreibung:

Auf der Liegenschaft der Diakonie Halberstadt e.V. in Osterwieck
  "Seniorenpflegeheim St. Stephanus"
ist im ersten Bauabschnitt ein Erstatzneubau zur Erweiterung
des Pflegebereich geplant.

Nach Abbruch des vorhandenen Eingangsvorbaus wird ein dreigeschossiger
Neubau so angebaut, dass im Gesamtkomplex sowohl die Anforderungen der
neuen WTG-MindBauVO erfüllt werden als auch auf die Erfahrungen im Umgang
mit Bewohnern, Besuchern und Personal während der Coronazeit angemessen
reagiert werden kann.

Im Erdgeschoss wird die vorhandene Eingangssituation nach heutigen
Anforderungen in Verbindung mit multifunktionalen Raumangeboten,
mit einer Küche, einer Caféteria mit notwendigen Verwaltungsräumen neu geordnet.

In den beiden Obergeschossen werden jeweils 8 neue Einzelzimmer so ergänzt,
dass  der zusätzliche Flächenbedarf dafür ausgeglichen werden kann.

Der neue Gebäudekomplex hat eine Grundfläche von ca. 540 m² und eine
Gebäudehöhen von 10,00 m

## Allgemeine Hinweise
Allgemeine Hinweise:

Es dürfen nur amtlich zugelassene Stoffe verwendet
werden. Nachweise sind auf Anforderung der Bauleitung
vorzulegen.

Der Auftragnehmer ist für die Einholung eventuell
erforderlicher behördlicher Genehmigungen, wie
Sperrgenehmigungen und
dergleichen selbst verantwortlich.

Dem Vertrag liegt die VOB Teil B und C, neueste
Ausgabe, zugrunde. Es gelten alle relevanten
DIN-Vorschriften.

Sämtliche Materialien in den Leistungspositionen verstehen sich einschließlich liefern und montieren.

Der Auftragnehmer erklärt mit seiner
rechtsverbindlichen Unterschrift auf dem
Angebotsschreiben, daß er sich zur Preisfindung
umfassend, erforderlichenfalls auch vor Ort informiert
hat, daß er alle preisbeeinflußenden Faktoren
einkalkuliert hat und daß er
die Arbeiten bei Erhalt des Zuschlages termin- und
qualitätsgerecht ausführt.

Bei der Ausführung der Bauarbeiten sind folgende Besonderheiten zu berücksichtigen:
Der Leistungsort befindet sich auf dem Gelände des Seniorenheimes.
Das Seniorenheim befindet sich während der Bauleistungen in Nutzung.
Flucht- und Rettungswege müssen ständig freigehalten werden.
Die Arbeitsbereiche sind ständig so abzusichern,
daß ein unbefugtes Betreten bzw. eine Gefährdung für Bewohner und
Besucher ausgeschlossen wird.

Es bestehen auf dem Gelände nur eingeschränkte Parkmöglichkeiten
für Fahrzeuge jeglicher Art.
Ausnahmeregelungen sind mit dem Auftraggeber  vor Beginn der Arbeiten
zu vereinbaren.

Unterverteilungen:

Für die Unterverteilungen Strom und Wasser, deren
Anschlüsse sich im Objekt befinden ist der AN
verantwortlich.

Abbruch / Montage:

Abbruchmaterialien sind schonend durch das Gebäude nach
außen zu bringen. Die Arbeiten erfolgen
im KG.
Für den Abtransport und die Entsorgung des
Abbruchmaterials ist der AN verantwortlich.
Transportwege aus dem Gebäude zum Container des AN sind
zu berücksichtigen.

Die Sicherung der Arbeitsgeräte, Maschinen, Werkzeuge
und Materialen ist Sache des AN. Während der Bauzeit
übernimmt er für Diebstahl, Beschädigung u.ä. die
Haftung. Fußwege, Straßen und Zufahrtsstraßen sind,
falls erforderlich, arbeitstäglich zu reinigen.
Das Abstellen von Schuttcontainern ist örtlich mit dem
AG abzustimmen.

Sonstiges:

1. Es wird ausdrücklich empfohlen die Örtlichkeit vor
Angebotsabgabe zu besichtigen.

2. Die Einrichtung von Lagerplätzen, Zuwegungen o.ä.
ist vor Beginn der Arbeiten mit der Bauleitung bzw. AG
abzustimmen. Nach Beendigung der Arbeiten ist der
ursprüngliche Zustand wieder herzustellen.
Diese Kosten sind in den Einheitspreisen
einzukalkulieren.

3. Vor Beginn hat sich der AN über die Lage sämtlicher
in Frage kommender Versorgungsleitungen bei den
zuständigen Rechtsträgern bzw. beim AG zu informieren.

4. Die Einholung von Genehmigung der Behörden zur
Sondernutzung von öffentlichen Zufahrten und ggf.
notwendigen Straßensperrungen sind Sache des AN.
Entsprechende Sondernutzungserlaubnisse sind
rechtzeitig anzuzeigen.
Der SiGeKo des AG ist immer mit einzubeziehen.

5. Alle zu verwendenen Materialien sind vor dem Einbau
zu bemustern und durch den AG oder Architekt/BL
freizugeben.

6. Alle Erdarbeiten sind zu dokumentieren. Die
Entsorgungsnachweise sind spätestens mit der
Schlussrechnung vorzulegen. Ein Fehlen der Nachweise
führt ggf. zur Nichtanerkennung von Leistungen.

7. Zur Erstellung der Abschlagsrechnungen sind ggf. vor
Rechnungsstellung gemeinsame Aufmasse mit der BL zu
erstellen. Die Aufmasse sind ca. 5 Tage vor
Rechnungsstellung der BL zu übergeben.

8. Baustrom- und Bauwasser wird durch den AG zur
Verfügung gestellt. Die Höhe der Umlage ist in den
allgemeinen Vorbemerkung (Formblättern) zu entnehmen.

9.Eigene Baustellenabfälle sind täglich zu beseitigen
bzw. in Containeren zu lagern. Bei Nichteinhaltung und
mehrmaliger Aufforderung behält sich der AG eine
Entsorgung auf Kosten des AN vor.

10. Dem Leistungsverzeichnis sind ergänzend zu den
einzelnen LV Positionen folgende Unterlagen beigefügt:

Bau:

- Grundrisse EG - 2. OG,Dachaufsicht
- Schnitte

- Lage- und Baustelleneinrichtungsplan
-

## Objektdokumentationsunterlagen
Durch den Auftragnehmer ist nach Beendigung der
Arbeiten eine vollständige Leistungsdokumentation für
die spätere Nutzung und Wartung des Gebäudes in
geordneter zweifacher Ausführung an die Bauleitung des
AG zu übergeben.

Den Unterlagen sind außer den ohnehin zu erbringenden
Nachweisen u.a. folgende Anlagen beizufügen:

- technische Merkblätter, bauaufsichtliche Zulassungen,
  Einbauanleitungen sämtlicher verwendeter
  Baumaterialien, Bausysteme oder Elemente
- mit Bezeichnung des Einbauortes
  ( wenn notwendig mit Zuweisung mit Grundriss)
- Wartungs bzw. Nutzungshinweise von Einbauten falls
  vorhanden
- Nachweise Güteprüfung und Überwachung
- Eignungsnachweise
- Errichterbescheinigungen
- Fachunternehmererklärungen zu den einzeln
  ausgeführten Gewerken.
- Werkplanungen/Ausführungsstatiken sofern vom
  Auftragnehmer erstellt.

Dies ist in den Einheitspreisen mit einzukalkulieren.

## 09 Dachabdichtungarbeiten

### Titel 01 Dachabdichtung

**01.1 Betondecke reinigen, grobe Verschmutzung**
Betondecke für einen staubfreien Untergrund von groben Verschmutzungen wie Bauschutt, Ölrückständen u. ä. trocken reinigen und angefallenen Schmutz beseitigen.
Art der Verschmutzung : Staub, Blätter, Betonreste, etc.
Menge: 590,000 m2

**01.2 Voranstrich, Dach, Beton, Bitumenbasis**
Einmaliger Voranstrich für bituminöse oder bitumenverträgliche Dachabdichtung.
Untergrund : Beton
Material : Bitumenlösung
Aufbringmenge : mind. 0,3 kg/m2

Einschließlich an allen Anschlüssen, mindestens bis zur Oberkante der Wärmedämmung fachgerecht aufbringen.

Anschlusshöhen bis: 20 cm
Menge: 610,000 m2

**01.3 Kernbohrung für Dachdruchführungen**
Kernbohrung für die Notüberläufe herstellen inkl. aller Nebenarbeiten und Entsorgung der Bohrkerne.

Durchmesser:  110 bis 150 mm
Stahlbetondecke  200 mm
Menge: 4,000 Stck

**01.4 Bituminöse Dampfsperre V 60 S4 AL 01**
Dampfsperre nach DIN EN 13970 mit Aluminiumeinlage liefern und nach Herstellervorschrift fachgerecht verlegen. Bahnenüberlappungen mindestens 8 cm breit dicht verschweißen.

Typ:  V 60 S4 AL 01
Selbstklebend:  ja
sd mind 1.500

Angebotenes Fabrikat: '.........'
Menge: 610,000 m2

**01.5 Randeinfassung, Flachdachrand, Bausperrholzplatte**
Randeinfassung mit einer zugeschnittenen Randbohle, glatt aus KVH und einer Abdeckung mit einer aufgeschraubten Bausperrholzplatte als Randbegrenzung für die Gefälledämmung, liefern und fachgerecht auf der Stahlbetondecke mit den entsprechenden, nichtrostenden Befestigungsmitteln montieren. Alle Ecken auf Gehrung oder Schmiege!
Bauteil : Randeinfassung
Einbauort : Flachdachrand
Unterkonstruktion : Fichte/Kiefer, imprägniert
Dicke Platten : ca. 50 mm
Breite Platten : 420 mm
Material : Bausperrholzplatte
Menge: 100,000 m

**01.6 Traufbohle**
Traufbohle aus Nadelholz, Sortierklasse S 10 TS nach DIN 4074-1, auf Salzbasis imprägniert, verwindungsfrei, ab 50 mm Bohlenhöhe mehrlagige Ausführung, inkl. geeignetem Befestigungsmaterial liefern und entlang der Traufe fachgerecht und sturmsicher montieren. Zwischen Untergrund und Holzbohle ist ein Dichtungsband 10 x 10 mm einzulegen.

Breite: ...15... cm
Höhe: ...12.... cm
Untergrund: Dämmung, Beton
Menge: 100,000 m

**01.7 Dämmstreifen aus druckbeständigem Polyurethan-Hartschaum**
Montagestreifen unter Pultbohlen montieren.
Typ: Montagestreifen  aus sehr druckbeständigem
Polyurethan-Hartschaum
fäulnisresistenter Streifen, Rohdichte ca.  200 kg/m3
Breite: ca. 220  mm
Dicke: 180. mm

Angebotenes Erzeugniss/Produkt: '.........'

Ort: Dachrand, Traufe
Menge: 100,000 m

**01.8 Traufabschluss, Verbundblech, 1,5 mm**
Verbundblech als Traufblech mit Tropfkante  liefern und mit zugelassenen Senkkopf Befestigern nach Herstellervorschrift montieren, inkl. aller Stoßüberdeckungen. Zwischen Untergrund und Blech ist ein Abdichtungsband einzulegen. Flächenabdichtung auf dem Traufblech mit einer mind. 20 mm breiten Automatennaht unmittelbar vor der ersten Befestigerreihe thermisch verschweißen.

Zuschnitt.  ca. 300 mm
Kantung:  2 Stück
Stärke:  1,5 mm
Unterkonstruktion aus:  Holz, Traufbohle
Abdichtungsband:  10 mm x 10 mm
Durchmesser Befestiger:  mind. 5 mm
Einschraubtiefe:  mind. 35 mm
Anzahl Befestiger je Meter: 10 Stück
Befestigeranordnung:  versetzt geschraubt
Material: Titanzink

Ort: Traufbereich
Menge: 100,000 m

**01.9 Verbundblech, Dachdichtung, Rinneneinhang, 300 mm, 2-fach gekantet, lackiert**
Verbundblech als Rinneneinhang mit Tropfkante, Linienbefestigung, oberseitig mit zum System passender Kaschierung, in die Dachdichtung einkleben, einschl. Befestigungsmittel, Bewegungsausgleich sowie Endstücke und Stoßbleche bei Bedarf.
Einbauort : Rinneneinhang

Art der Dachabdichtung : Flachdachabdichtung
Material Verbundblech: Titanzink
Dicke Verbundblech : 1,5 mm
Kantungen : 2
Zuschnitt : 300 mm
Oberfläche : Zink
Menge: 110,000 m

**01.10 Verbundblech, Dachdichtung, Übergang Terrasse, 400 mm, 2-fach gekantet, lackiert**
Verbundblech als Rinneneinhang mit Tropfkante, Linienbefestigung, oberseitig mit zum System passender Kaschierung, in die Dachdichtung einkleben, einschl. Befestigungsmittel, Bewegungsausgleich sowie Endstücke und Stoßbleche bei Bedarf.
Einbauort : Flachdach Terrassenanschluss

siehe Zeichnung 426/321, Fassadenschnitt 1

Art der Dachabdichtung : Flachdachabdichtung
Material Verbundblech: Titanzink
Dicke Verbundblech : 1,5 mm
Kantungen : 2
Zuschnitt : 400 mm
Oberfläche : Zink
Menge: 14,000 m

**01.11 Attikaelement**
Attikaelement, als wärmebrückenfreie
Attikaaufkantung mit integrierter Auskragung für
Fassadendämmung,aus feuchtigkeitsstabilem,
mechanisch hochbelastbarem Konstruktionswerkstoff.

Baustoffklasse B2 nach DIN 4102-1 /
Brandklasse E nach EN 13501,

Wärmeleitfähigkeit 0,096 W/(m.K),
RG ca. 550 kg/m³,

alterungs- und fäulnisbeständig, feuchtigkeitsresistent und
unverrottbar, weitgehend chemikalienbeständig,
mechanisch hoch belastbar, schraubbar.

Bausatz, bestehend aus:
Teil 1 1.200 x 350 x 80 mm (Aufkantung)
Teil 2 1.200 x 280 x 30 mm (Abdeckplatte)
mit oberseitiger Gefälleausbildung (5 %)
5 St. Schrauben 6x100 mm T30

liefern und fachgerecht montieren:

Befestigung der Aufkantung am Baukörper,

Befestigungswinkeln 100x100x1,5 mm oder
Befestigungslaschen 100x200x1,5 (Deckenstirnseite),

Verbindungsmittel entsprechend dem jeweiligen
Untergrund; Verbindung zum Attikaelement
mit Holzbauschrauben 5x70mm (einschl. Vorbohren),

Montage der Abdeckplatte stoßversetzt mit
beiliegenden Schrauben.
Verschnitte und Nachbesserungen werden nicht extra
vergütet.

Untergrund: Stahlbetondecke 160 mm; Verbinder

angebotenes Produkt: '.........'
Menge: 20,000 m

**01.12 Kehlleisten,Wärmedämm.EPS-Hartsch,10/10**
Kehlleisten aus Polystyrol-Hartschaum im Bereich der Wandanschlüsse unter Flachdachabdichtung als Dreiecks-Kehlleisten vollflächig verkleben.
Unterlage : Dämmplatten
WLG : 040
Gef. Baustoffklasse : B1
Schenkellänge : 10/10 cm
Menge: 20,000 m

**01.13 Mehrdicke Bohlen**
Mehrdicke der Attika- oder Randbohle gegenüber der vorgesehenen Dicke für je 20 mm.
Bauteil : Attika- oder Dachrandbohle

Einbauort : Flachdachrand
Menge: 100,000 m

**01.14 Dampfsperre Anschluss an Attika**
Dampfsperre bis an aufgehende Bauteile hochführen und fachgerecht an Wände  anschließen.

Ort: Verbinder, Anschluss Neubau und Bestand
Anschlusshöhe: ca. 30 cm,
Menge: 15,000 m²

**01.15 Wärmedämmung, PUR/PIR, 023, 140mm,kasch.**
Wärmedämmung aus Polyurethan-Hartschaumplatten unter Flachdachabdichtung, beidseitige Aluminiumkaschierung, mit umlaufendem Stufenfalz, streifenweise auf dem Untergrund verklebt.
Untergrund : Beton
Anwendungsgebiet : DAA-dh
Kaschierung : Aluminium-Folie beidseitig
WLS : 023
Baustoffklasse : B1
Brandverhalten DIN EN 13501 : E
Dicke : 140 mm

Angeb. Fabrikat  : '.........'
Menge: 485,000 m²

**01.16 Wärmedämmung, PUR/PIR, 023, 100mm,kasch.**
Wärmedämmung aus Polyurethan-Hartschaumplatten unter Flachdachabdichtung, beidseitige Aluminiumkaschierung, mit umlaufendem Stufenfalz, streifenweise auf dem Untergrund verklebt.
Untergrund : Beton
Anwendungsgebiet : DAA-dh
Kaschierung : Aluminium-Folie beidseitig
WLS : 023
Baustoffklasse : B1
Brandverhalten DIN EN 13501 : E
Dicke : 100 mm
Ort: Dcke Verbinder

Angeb. Fabrikat  : '.........'
Menge: 30,000 m²

**01.17 Gefälledämmung, Flachdach, EPS 035, 50-180 mm, DAA-dh**
Gefälledämmschicht als Flachdachdämmung aus Polystyrol-Hartschaumplatten, dicht gestoßen verlegt. Aufwendungen für das Erstellen der Verlegepläne sind einzurechnen.
Wärmedämmung : Polystyrol-Hartschaumplatten
Dämmungsart : Gefälledämmung
Bauteil : Flachdach
Untergrund : Beton + PUR/PIR
Gefälle : 1,5-2,0 %
Wärmeleitfähigkeit (Bemessungswert) : 0,035 W/(mK)

Baustoffklasse : B1
Brandverhalten : E
Anwendungstyp : DAA
Druckbelastbarkeit Dämmstoff : dh

Dicke Gefälledämmung-Anfang : 50 mm
Dicke Gefälledämmung-Ende : 360 mm

begehbar, Kiesdach und PV

Angeb. Fabrikat  : '.........'
Menge: 485,000 m²

**01.18 Gefälledämmung, Flachdach, EPS 035, 40-140 mm, DAA-dh**
Gefälledämmschicht als Flachdachdämmung aus Polystyrol-Hartschaumplatten, dicht gestoßen verlegt. Aufwendungen für das Erstellen der Verlegepläne sind einzurechnen.
Wärmedämmung : Polystyrol-Hartschaumplatten
Dämmungsart : Gefälledämmung
Bauteil : Flachdach
Untergrund : Beton + PUR/PIR
Gefälle : 1,5-2,0 %
Wärmeleitfähigkeit (Bemessungswert) : 0,035 W/(mK)

Baustoffklasse : B1
Brandverhalten : E
Anwendungstyp : DAA
Druckbelastbarkeit Dämmstoff : dh

Dicke Gefälledämmung-Anfang : 40 mm
Dicke Gefälledämmung-Ende : 140 mm

begehbar, Kiesdach

Angeb. Fabrikat  : '.........'
Menge: 30,000 m²

**01.19 Perimeterdämmung / Wandanschluss / 160 mm**
bestehend aus/mit:

Perimeterdämmung auf Außenwand/ Decke als Wärmedämmung aus
extrudierten Polystyrol-Hartschaumplatten.
Platten 1-lagig und dicht gestoßen mit lösungsmittelfreiem Kleber punktweise flucht- und lotrecht im Wandanschlussbereich anbringen und verkleben.

- Dämmdicke: 160 mm
- Oberfläche: gewaffelt
- Höhe:  50 cm
- Wärmeleitfähigkeit: mind 0,035 W/(m2 x K)

Aufgehende Wand,  Deckenanschluss
Menge: 8,000 m²

**01.20 Gefälledämmung, Flachdach, EPS 035, 30-180 mm, DAA-dh**
Gefälledämmschicht als Flachdachdämmung aus Polystyrol-Hartschaumplatten, dicht gestoßen verlegt. Aufwendungen für das Erstellen der Verlegepläne sind einzurechnen.
Wärmedämmung : Polystyrol-Hartschaumplatten
Dämmungsart : Gefälledämmung
Bauteil : Flachdach
Untergrund : Beton + PUR/PIR
Gefälle : 1,4-2,0 %
Wärmeleitfähigkeit (Bemessungswert) : 0,035 W/(mK)

Baustoffklasse : B1
Brandverhalten : E
Anwendungstyp : DAA
Druckbelastbarkeit Dämmstoff : dh

Dicke Gefälledämmung-Anfang : 30 mm
Dicke Gefälledämmung-Ende : 180 mm

begehbar, Kiesdach
Ort: Dach Anbau

Angeb. Fabrikat  : '.........'
Menge: 82,000 m²

**01.21 Dämmung Brandwand, Mineralwolle 040, 250 mm**
Dämmung aus Mineralfaser als Dämmplatten oder -streifen im Bereich von Brandwänden (Brandüberschlagsbereich) flächig verkleben.
Bauteil : Brandwand
Untergrund : Betondecke
Wärmedämmung : Mineralwolle
Wärmeleitfähigkeit (Bemessungswert) : 0,040 W/(mK)

Befestigung : geklebt
Baustoffklasse : A1
Brandverhalten : A1
Anwendungstyp : DAA

Dicke Dämmstoff : 250 mm

Breite Dämmstoff : 250 mm

Ausführung gemäß Zeichnung 426/316 und /315R
Menge: 10,000 m

**01.22 Dachabdichtung mit FPO Bahnen**
Dachabdichtung, schrumpffrei, auf Basis flexibler Polyolefine (FPO) mit Glasvliesträger und Synthesegittergewebe liefern und lose zur nachfolgenden Befestigung verlegen. Die Naht- und Stoßüberdeckungen sind nach den Verarbeitungsanweisungen des Herstellers vorzubehandeln und thermisch zu verschweißen.

Material: DE / E1 FPO - BV - V - PG - GV - 2,0

Dachabdichtungsbahn auf Basis flexibler Polyolefine (FPO), mit nachstehend beschriebenen Werten und Eigenschaften zugrunde:

Eigenschaften nach DIN EN 13956 / DIN V 20 000-201 / DIN 18531-2CE EN 13956 06 1213-CPD-3915

Bezüglich der Materialdicke ist diese Bahn der Anwendungskategorie K2 (erhöhte Anforderungen) nach DIN 18531 zuzuordnen. harte Bedachung

Oberflächenfarbe:  grau, Standardfarbe

Kunststoffbahn nach DIN EN 13956 anerkannt von der Zertifizierungsstelle 1213-CPD-3915, DIN 18531-2,
DIN EN 13956 und CE-Kennzeichen.

Material: - frei von Bitumen, Chlor, PVC, Weichmachern,
  Halogenen, Schwermetallen

Widerstandsfähigkeit gegen Flugfeuer und strahlende Wärme, DIN V ENV 1187 / DIN 4102-7: erfüllt für Dachneigungen < 20 Grad.

- Widerstand gegen stoßartige Belastung, EN 12691:
  (Perforationsfestigkeit)

  flexible Unterlage: > 1.500 mm

- Widerstand gegen Hagelschlag, EN 13583:

  flexible Unterlage: > 36 m/s

- Maßhaltigkeit nach Warmlagerung, EN 1107-2:
  längs (Maschinenrichtung):  < [0.2] %
  quer (quer zur Maschinenrichtung): < [0.1] %

- Widerstand gegen Durchwurzelung nach FLL:

- Bitumenbeständigkeit nach prEN 1548: bestanden

Verlegung auf Gefälledämmung EPS.

Einschließlich Verlegung auf Attika Verbinder

Angebotenes Fabrikat: '.........'
Menge: 640,000 m2

**01.23 Rohreinfassung (Formteil) mit Sturmsicherung**
Rohreinfassung (Formteil) liefern, fachgerecht montieren und mit der Flächenbahn verschweißen.

Oberer Abschluss mit Klemmring aus Edelstahl und dauerelastischer Versiegelung.

Durchmesser innen: .120 bis 180... mm

Sturmsicherung umlaufend mit  Befestigungsprofilen und aufgeschweißter Schweißschnur montieren, inkl. einem 20 cm breiten  Überdeckungsband (Dicke analog Flächenbahn) beidseitig mit der Dachabdichtung thermisch verschweißen.

Die Sturmsicherung erfolgt alternativ durch jeweils 4 St. Krallenteller. Die Überdeckung der Krallenteller erfolgt mit der Rohreinfassung.
Menge: 12,000 Stck

**01.24 Einbau Einläufe bauseits**
Bauseits gelieferte Flachdacheinläufe einbauen und an der Abdichtung anarbeiten.

Flachdacheinläufe bauseits wie folgt:

Flachdach-Schnellablauf, zweiteilig mit Wärmedämmung und Heizung, Auslauf senkrecht, für Hauptentwässerung mit Druckströmung, Abflussleistung 9,0 l/s bei 55 mm Wasserhöhe auf dem Dach, mit Klemmflansch als Los- und Festflanschkonstruktion inklusive Kompressionsdichtungen, für Bitumen- und Kunststoff- Abdichtungsbahnen,
Menge: 6,000 Stk

**01.25 Zulage beheizt**
Menge: 2,000 St

**01.26 Schutzlage 300 g/m²**
Polyestervlies 300 g/m² (frei bewitterbar) liefern und mit 10 cm Überdeckung als Schutzlage lose verlegen.

Eigenschaften:  verrottungsfest,
frei bewitterbar, UV beständig
Menge: 520,000 m2

**01.27 Kiesschüttung 16/32**
Kiesschüttung als Auflast für lose verlegte Dach- und Dichtungsbahnen liefern und gleichmäßig verteilt auf den vorbereiteten Untergrund aufbringen.

Korngröße:  16/32mm, Rollkiesschüttung, gewaschen
Dicke Innenbereich:  6 - 8 cm
Menge: 520,000 m2

**01.28 Kiesschutz, Dreikantleiste gelocht,150mm**
Kiesschutz aus verzinkter Dreikantleiste, beidseitig gelocht, als Abschluss im Traufbereich der Flachdachbekiesung auf Oberlage der Dachabdichtung aufkleben.
Blechdicke : 0,8 mm
Leistenhöhe : ca. 50 mm

auf FPO Bahn verkleben
Menge: 100,000 m

**01.29 Schutzlage aus Gummigranulatmatten**
Lieferung und Montage von Gummigranulatmatten

Stärke: 10 mm
Menge: 75,000 m²

**01.30 Wandanschluss**
Anschlussbahn wie Dachabdichtung liefern, am aufgehenden Bauteil hochführen, vollflächig aufkleben und mit der Dachabdichtung thermisch verschweißen.

Anschlusshöhe:  10 - 70 cm

Randbefestigung mit  Befestigungsprofil und aufgeschweißter Schweißschnur mit zugelassenen Befestigern  nach Herstellervorschrift montieren.

Befestigerabstand: 25 cm

Anpressprofil aus Aluminium liefern, inkl. aller Befestigungsmittel fachgerecht montieren. Oberer Abschluss mit dauerelastischer Versiegelung
Menge: 30,000 m²

**01.31 Dunstrohrentlüftungshaube, DN 100, Kunststoff**
Dunstrohr-Entlüftungshauben zur Entlüftung der Schmutzwasserleitungen, 60 cm hoch, aus Kunststoff, zweistöckig, mit einem Flansch, ohne Wetterkappe, liefern, fachgerecht einbauen und an die Dampfsperre und Dachabdichtung anschließen.
Bauteil : Flachdach
Material Abdichtung : FPO
Einbauteil : Dunstrohrentlüftungshaube
Material Einbauteil : Kunststoff
Ausführung Einbauteil : ohne Wetterkappe
Nenndurchmesser : DN 100

Angeb. Fabrikat  : '.........'
Menge: 2,000 St

**01.32 Dachdurchführung, DN 100 Schwanenhals, bauseits einbauen**
Dachdurchführung gebogen (Schwanenhals) für Kabeldurchführungen mit Anschlussmanschette, zweiteilig für nicht belüftete Dächer, UV-stabil in Dachabdichtung eindichten.
Bauteil : Flachdach
Material Abdichtung : FPO
Einbauteil : Dachdurchführung
Material Einbauteil : Edelstahl
Ausführung Einbauteil : Schwanenhals
Nenndurchmesser : DN 100

Die Dachdurchführung wird bauseits geliefert. Nur Montage mit
 Anschlussmanschette
Menge: 3,000 St

**01.33 Zusätzliche An- und Abfahrten**
Für  spätere Ausführung der Dachklempnerarbeiten und Abdichtungsarbeiten am Anbau  sind zusätzliche An- und Abfahrten, einschließlich Personal und Transportkosten  anzubieten.
Menge: 2,000 Stk

### Titel 02 Dachklempnerarbeiten

**02.1 Attikaabdeckung, Alu-Profil, Abw. 500 mm**
Dachrandabdeckung (Attika) aus stranggepressten Aluminiumprofilen, einteilig, vierfach gekantet, auf Haltevorrichtung, inkl. der erforderlichen Befestigungen sowie den Längsstoßverbindungen.
abgeschrägt,
Material : AlMg 1 NQ, natur

Blechdicke : 2,0 mm

Abwicklung : 500 mm

Äußere Schenkelhöhe :  100 mm

Siehe  Fassadenschnitt 426/321
Menge: 18,000 m

**02.2 Zulage Farbbeschichtung Attika**
Zulage für die Farbbeschichtung der Attikaabdeckungen für die Pulverbeschichtung

Farbe RAL nach Wahl AG
Menge: 20,000 m

**02.3 Notüberlauf, Attika, L = 600 mm, DN 70**
Wasserspeier, für Notentwässerung mit Freispiegelströmung, Abflussleistung mind. 2,4 l/s bei 35 mm Wasserhöhe auf dem Dach, mit Klemmflansch, als Los- und Festflanschkonstruktion,Schiebeflansch mit Anschlussmanschette aus Stahl, feuerverzinkt für Dampfsperren aus Bitumenbahnen,
Auslaufrohr 600 mm, aus Edelstahl, nach DIN EN 1253,  aus Edelstahl, DN 70,  Auslaufende abgeschrägt,

Einbau in bauseits hergestellte  Öffnung in Attika,
Öffnung mit Mineralwolle ausstopfen,
Anschluss an Abdichtungsbahn,

einschließlich verzinkten Lochblech als Laubfang ca. 200 x 200 mm
Menge: 2,000 Stk

**02.4 Hängerinne, halbrund, Titanzink (Zn), 333 mm, RG 150**
Dachrinne als Hängedachrinne im Gefälle, mit Rinnenhaltern und Dachrinnenverbindern an der Traufe montiert.
Bauteil : Hängerinne
Rinnenform : halbrund
Werkstoff : Titanzink (Zn)
Rinnenhalter : Stahl verzinkt, LA
Wulstdurchmesser : Klasse X
Dicke Werkstoff : mind. 0,70 mm
Nenngröße Dachrinne : 333 mm; RG 150; 6 teilig
Menge: 100,000 m

**02.5 Hängerinne, kastenförmig, Titanzink (Zn), 333 mm**
Dachrinne als Hängedachrinne im Gefälle, mit Rinnenhaltern und Dachrinnenverbindern an der Traufe montiert.
Bauteil : Hängerinne
Rinnenform : kastenförmig
Werkstoff : Titanzink (Zn)
Rinnenhalter : Stahl verzinkt, HA
Wulstdurchmesser : Klasse X
Dicke Werkstoff : mind. 0,70 mm
Nenngröße Dachrinne : 333 mm
Menge: 46,000 m

**02.6 Hängerinne, kastenförmig, Titanzink (Zn), 250 mm**
Dachrinne als Hängedachrinne im Gefälle, mit Rinnenhaltern und Dachrinnenverbindern an der Traufe montiert.
Bauteil : Hängerinne
Rinnenform : kastenförmig
Werkstoff : Titanzink (Zn)
Rinnenhalter : Stahl verzinkt, HA
Wulstdurchmesser : Klasse X
Dicke Werkstoff : mind. 0,65 mm
Nenngröße Dachrinne : 250 mm

Vordach
Menge: 11,000 m

**02.7 Bewegungsausgleich, Hängerinne, Schiebenaht-Formt., Titanzink (Zn), 333 mm**
Bewegungsausgleich für halbrunde oder rechteckige Hängedachrinne als Schiebenahtelement, am Hochpunkt Verbindung durch Weichlöten.
Bauteil : Rinnenbewegungsausgleich
Ausführung : Schiebenaht-Formteil
Werkstoff : Titanzink (Zn)
Nahtausbildung : weichlöten
Nenngröße Dachrinne : 333 mm
Einbauort : Hängerinne
Menge: 20,000 St

**02.8 Bewegungsausgleich, Kastenrinne innenl., Kautschuk-Bewegungselement, < 500 mm**
Bewegungsausgleich für innenliegende Kastenrinne.
Bauteil : Rinnenbewegungsausgleich
Ausführung : Kautschuk-Bewegungselement

Nenngröße Dachrinne : < 500 mm
Einbauort : Kastenrinne innenliegend
Menge: 10,000 St

**02.9 Rinnenendstück, flach, Titanzink (Zn), 333 mm**
Rinnenendstück, flach, für halbrunde oder kastenförmige Dachrinnen.
Bauteil : Rinnenendstück (Rinnenboden)
Ausführung : flach, gebördelt
Rinnenform : Kasten
Werkstoff : Titanzink (Zn)
Dicke Werkstoff : mind. 0,70 mm
Nenngröße Dachrinne : 333 mm
Menge: 8,000 St

**02.10 Dachrinnenwinkel, halbrund, Stahl verzinkt (VSt), 333 mm**
Dachrinnenwinkel als Außen- bzw. Innenwinkel passend zu Hängedachrinnen.
Bauteil : Dachrinnenwinkel
Winkel : 90 °
Rinnenform : halbrund
Durchmesser Wulst : Klasse X

Werkstoff : Stahl verzinkt (VSt)
Dicke Werkstoff : mind. 0,60 mm
Nenngröße Dachrinne : 333 mm

Siehe Zeichnung 426/315R
Menge: 22,000 St

**02.11 Dachrinnenwinkel, kastenförmig, Stahl verzinkt (VSt), 250 mm**
Dachrinnenwinkel als Außen- bzw. Innenwinkel passend zu Hängedachrinnen.
Bauteil : Dachrinnenwinkel
Winkel : .....
Rinnenform : kastenförmig
Durchmesser Wulst : Klasse X
Form d. Wulst : .....
Werkstoff : Stahl verzinkt (VSt)
Dicke Werkstoff : mind. 0,60 mm
Nenngröße Dachrinne : 250 mm
Menge: 5,000 St

**02.12 Einhangstutzen, gerade, konisch, rund, Titanzink (Zn), DN 100, 333 mm**
Rinneneinhangstutzen für vorgehängte Dachrinnen.
Bauteil : Rinneneinhangstutzen
Form d. Dachrinne : halbrund

Ausführung : gerade, konisch, rund
Werkstoff : Titanzink (Zn)
Nenngröße Fallrohr : DN 100
Nenngröße Dachrinne : 333 mm, RG 150
Menge: 8,000 St

**02.13 Laubfangkorb**
Zur Vorposition passenden Laubfangkorb liefern und fachgerecht montieren.
Menge: 8,000 Stck

**02.14 Einhangstutzen, gerade, kastenförmig, Titanzink (Zn), DN 100, 333 mm**
Rinneneinhangstutzen für vorgehängte Dachrinnen.
Bauteil : Rinneneinhangstutzen

Art d. Befestigung : löten
Ausführung : gerade, kastenförmig
Werkstoff : Titanzink (Zn)
Nenngröße Fallrohr : DN 100
Nenngröße Dachrinne : 333 mm
Menge: 7,000 St

**02.15 Fallrohr, kreisförmig, Titanzink (Zn), DN 100**
Fallrohr für Dachentwässerungsanlagen und Dachrinnen, inkl. aller Zubehör- und Befestigungsteile.
Untergrund : WDVS 180, MIWO
Bauteil : Fallrohr
Form : kreisförmig
Ausführung : Muffe einseitig
Befestigung : Rohrschellen mit doppeltem Scharnier
Nahtüberlappung : Klasse X

Werkstoff : Titanzink (Zn)
Dicke Werkstoff : mind. 0,65 mm
Nenngröße : DN 100
Menge: 100,000 m

**02.16 Fallrohr, provisorische Entwässerung, flexibles Fallrohr, DN 100-150**
Provisorische Dachentwässerung während Bauarbeiten, mit flexiblem Fallrohr, einschl. notwendiger Anschlüsse an vorhandene Dachrinnen und Fallrohre, bzw. mit Einleitung in Schacht, inkl. Vorhaltung und Abbau nach Ende der Arbeiten.
Bauteil : Fallrohr
Ausführung : provisorische Entwässerung
Material : flexibles Fallrohr
Nenngröße : DN 100-150
Vorhaltedauer : 3 Monate
Menge: 80,000 m

**02.17 Fallrohr, kreisförmig, Titanzink (Zn), DN 120**
Fallrohr für Dachentwässerungsanlagen und Dachrinnen, inkl. aller Zubehör- und Befestigungsteile.

Bauteil : Fallrohr
Form : kreisförmig
Ausführung : Muffe einseitig
Befestigung : Rohrschellen mit doppeltem Scharnier
Nahtüberlappung : Klasse X

Werkstoff : Titanzink (Zn)
Dicke Werkstoff : mind. 0,7 mm
Nenngröße : DN 120
Menge: 20,000 m

**02.18 Rohrschellenhalter, Edelstahl mit Gummi, 180 mm, WDVS**
Rohrschellenhalter für Fallrohre, als Edelstahldorn mit Verankerungsplatte und Gummidämmung außenseitig, für eine wärmebrückenarme Befestigung des Fallrohrs bei Wärmedämm-Verbundsystemen.
Bauteil : Rohrschellenhalter
Material : Edelstahl mit Gummi
Ausführung : Edelstahldorn mit Verankerungsplatte und Gummidämmung, außen
Anwendungsbereich : Wärmedämmverbundsystem,  MiWo
Halterlänge : 180 mm
Dicke Dämmung : 180 mm
Menge: 62,000 St

**02.19 Fallrohrbogen, einfach, kreisförmig, Titanzink (Zn), DN 100**
Fallrohrbogen, einfach, rund, als Bestandteil der Verbindung zwischen Dachrinne und Fallrohr.
Bauteil : Fallrohrbogen
Form : kreisförmig
Ausführung : einfach
Krümmung Bogen :  Siehe Zeichnung

Werkstoff : Titanzink (Zn)
Dicke Werkstoff : mind. 0,65 mm
Nenngröße : DN 100
Menge: 28,000 St

**02.20 Standrohr, Stahl verzinkt (VSt), DN 100, l=100 cm**
Standrohr, als stoßsicherer Übergang zwischen Fallleitung und Entwässerungskanal, einschl. Befestigung mit Standrohrschellen und dem Anschluss an die erdverlegte Leitung.
Untergrund : .....
Bauteil : Standrohr
Werkstoff : Stahl verzinkt (VSt)
Länge Rohr : 100 cm
Nenngröße : DN 100
Menge: 12,000 St

### Titel 03 Gründach Anbau

**03.1 Trennlage und Durchwurzelungsschicht befestigen**
Wandanschlussprofil zur Befestigung der Wurzelschutzbahn und der unteren Schutz- und Trennlage montieren, einschl. Einhangblech gekantet, zum Schutz der Wurzelschutzbahn vor UV-Strahlung und mechanischen Beschädigungen an Mauerwerk, verputzt, mit Dübeln und Schrauben, dauerelastisch verfugen.
Unterlage/Mauerwerk : .....
Material : Stahl, verzinkt, kunststoffbeschichtet
Profilhöhe : 80 mm
Menge: 12,000 m

**03.2 Wandanschluss mit Klemmprofil und Einhangblech**
Wandanschlussprofil zur Befestigung der Wurzelschutzbahn und der unteren Schutz- und Trennlage montieren, einschl. Einhangblech gekantet, zum Schutz der Wurzelschutzbahn vor UV-Strahlung und mechanischen Beschädigungen.

Material : Aluminium, stranggepresst
Profilhöhe : 50 mm
Einhangblech Zuschnitt : 20 cm
Menge: 12,000 m

**03.3 Randabschluss, Dachbegrünung**
Anschluss von Wurzelschutzlage, Schutzmatte und Filtervlies des Gründachaufbaus an aufgehende Bauteile. Hochführen bis ca. 15 cm über Oberkante der Vegetationsschicht, inkl. Eckausbildungen.

Abwicklungsbreite : 30..... cm
Profilhöhe : ..150... mm
Menge: 12,000 m

**03.4 Anschluss Wurzelschutzbahn, Folienkleber**
Anschluss von Wurzelschutzlage, Schutzmatte und Filtervlies des Gründachaufbaus an die Dachrandelemente fachgerecht mit Folienkleber und Nahtversiegelung.

Abwicklungsbreite : 20..... cm
Dicke : ..80... mm
Menge: 12,000 m

**03.5 Kiesfangleiste, L-förmig, Dachbegrünung**
Kiesfangleiste, L-förmig, lose auf der Wurzelschutzbahn verlegen, für Dachbegrünung.
Material : Aluminium-Lochblech
Kantung : 1/8/11 cm
A
Dicke : 2 mm
Menge: 18,000 m

**03.6 Schutz- und Speichermatte, Kunstfaser, lose, Dicke 5 mm**
Schutzmatte, zugleich zusätzlicher Speicher für Wasser und Nährstoffe, lose auf Dachflächen mit 10 cm Überlappung auslegen.
Material : Kunstfasern mit Vlieseinlage
Unterlage : Wurzelschutzbahn/Dachdichtung
Flächengewicht : 450 - 500 g/m²
Mattendicke : ca. 5 mm

Angeb. Fabrikat  : '.........'
Menge: 40,000 m²

**03.7 Schutzlage, Gummigranulatmatte, lose, Dicke 6 mm**
Schutzlage unter Verkehrsflächen auf Dächern (Wege, Terrassen etc.) lose, pressgestoßen, inkl. aller Zuschnitte und Eckausbildungen.
Material : Gummigranulatmatte
Unterlage : Wurzelschutzbahn/Dachdichtung

Flächengewicht : ..... g/m²
Mattendicke : 6 mm
Angeb. Fabrikat : .....
Menge: 40,000 m²

**03.8 Schutz/-Dränageschicht, Noppenbahn, Geotextilvlies**
Schutz- und Dränagebahn unter Gründachflächen oder Terrassenflächen, bestehend aus Geotextilvlies aus Polypropylen und Noppen aus Polyethylen.
Material : PP und HDPE

Noppenhöhe : ca. 20 mm
Druckfestigkeit : ca. 200 kN/m²

Gefälle : 1,5 %

Angeb. Fabrikat  : '.........'
Menge: 40,000 m²

**03.9 Trenn-/Schutzlage, PP-Vlies, 400g/m², lose verlegt**
Schutz- oder Gleitlage aus einer Lage folienkaschiertem Polypropylenvlies (PPV), lose verlegt mit mind. 15 cm Stoßüberdeckung.
Gewicht : 400 g/m²
Dicke  : ca. 2,7 mm

Angeb. Fabrikat  : '.........'
Menge: 40,000 m²

**03.10 Extensiv-Einschichtsubstrat, Dicke 8-15 cm, geringe Tragfähigkeit, Dach**
Extensiv-Einschichtsubstrat für Schichtaufbau als Drän- und Vegetationsschicht auf Dachflächen mit geringer Tragfähigkeit, lose, strukturstabilisiert für breites Pflanzenspektrum geeignet. Sonstige Kenndaten haben den Anforderungen der FLL-Richtlinien zu entsprechen. Die Abrechnung erfolgt nach Lieferschein. Dem Angebot zur Prüfung der Materialgleichwertigkeit Prüfzeugnis eines unabhängigen Prüfinstitutes beifügen, aus dem alle geforderten Kennwerte ersichtlich sind

Gesamtporenvolumen : > 60 Vol.-%
Max. Wasserkapazität : > 20 Vol.-%, > 65 Vol.-%
Wasserlösliche Salze : < 3,5 g/Liter
Organ. Substanz : < 40 g/Liter
ph-Wert : 6,0 - 8,5

Dicke nach Setzung : 8 - 15 cm
Menge: 7,000 t

**03.11 Bepflanzung, Feinplanum der Substratschicht**
Feinplanum der Substratschicht für anschließende Vegetationsschicht erstellen, einschl. Wässern des Substrates. Sollhöhe darf um nicht mehr als 3 cm überschritten werden.
Art der Vegetationsschicht : .....
Schichtdicke : .....
Menge: 30,000 m²

**03.12 Bepflanzung, Ansaat Saatgutmischung, Gräser und Kräuter, extensiv, Dach**
Ansaat einer Saatgutmischung für extensive Dachbegrünung.
Zusammensetzung je nach Standortbedingungen aus Pflanzenliste.
Abstimmung mit AG
Menge: 30,000 m²

**03.13 Bepflanzung, Sedum-/Flachballenpflanzen, extensiv, Dachbegrünung**
Sedum- und Flachballenpflanzen für extensive Dachbegrünung aus ca. 15 verschiedenen Sorten, Pflanzenauswahl gemäß Standortvorgaben.

Pflanzdichte : 12 Stück/m²
Ballengröße : ca. 5 cm
Menge: 20,000 m²

### Titel 04 Stundenlohnarbeiten

**04.1 Stunden z. N. Facharbeiter**
Für unvorhergesehene und nicht im LV erfaßte Arbeiten
werden nachstehende Stundenverrechnungssätze
(_/Std.) vom Bieter benannt .
Die Stundenverrechnungssätze sind unter Beachtung der
preisrechtlichen Vorschriften zu vermitteln und
beinhalten unaufgegliedert die Lohn- und
Gehaltsnebenkosten, Sozialkassenbeiträge, Gemeinkostenanteil und Gewinn einschl. des erforderlichen
Aufsichtspersonals . Feiertagsarbeiten sind nicht in
die Verrechnungssätze einzubeziehen .
Stundenlohnarbeiten werden durch den Auftraggeber angewiesen . Der Stundennachweis ist Bestandteil der
Rechnung

Facharbeiter
Menge: 15,000 h
